# GAEB0002
Leistungsbeschreibung (GAEB DA XML 3.1, DA81)
Währung: EUR
Erstellt mit: 17.04.2019

## Leistungsverzeichnis

*Hinweis: Vorbemerkungen_Symmetrische Deckung_Klammertechnik*
Sehr geehrte,

 1. Vertragsgrundlagen sind in jeweils gültiger Ausgabe:

 - Die Leistungsbeschreibung

 - Die Planungsunterlagen

 - Fachregel für Außenwandbekleidungen mit Schiefer (Zentralverband des Deutschen
  Dachdeckerhandwerks e. V.)

 - Hinweise für hinterlüftete Außenwandbekleidungen (Zentralverband des Deutschen
  Dachdeckerhandwerks e. V.)

 - Die Rathscheck Verlege-Richtlinien für die Symmetrische Deckung

 - Maßgebende Landesbauordnung

 - DIN 18516-1 Außenwandbekleidungen, hinterlüftet, Teil 1: Anforderungen,
  Prüfgrundsätze

 - DIN 1055 Einwirkungen auf Tragwerke, Teil 4: Windlasten

 - DIN 1745 Bänder und Bleche aus Aluminium und Aluminium-Knetlegierungen mit
  Dicken über 0,35 mm

 - DIN 4102 Brandverhalten von Baustoffen und Bauteilen

 - DIN 4108 Wärmeschutz im Hochbau

 - DIN 4109 Schallschutz im Hochbau

 - DIN 4113 Aluminiumkonstruktionen unter vorwiegend ruhender Belastung

 - DIN EN 13162 Wärmedämmstoffe für Gebäude

 - DIN 18202 Toleranzen im Hochbau

 - DIN 4420 Arbeits- und Schutzgerüste

 - Energie-Einsparverordnung - EnEV

 - Konformitätsnachweis des Schiefers nach DIN EN 12372 und DIN 52104-A, ausgestellt
  durch eine neutrale Prüf- und Überwachungsstelle

 2. Technische Vorbemerkungen:

 - Die Symmetrische Deckung ist eine vorgehängte, hinterlüftete Fassadenbekleidung.
  Sie besteht aus Schiefer InterSIN®, SIN 970 bzw. ColorSIN®, CS 50 oder CS 35,
  einem Hinterlüftungsspalt, Wärmedämmung und Aluminium-Unterkonstruktion.

 - Die Steindicke beträgt ca. 10 mm. Die Kanten sind umlaufend gesägt. Steingrößen bis
  zu ca. 600 x 600 mm sind geprüft und damit zulässig.

 - Die horizontale Fugenbreite beträgt ca. 8 mm, die vertikale soll ca. 10 mm betragen,
  mindestens jedoch ca. 8 mm.

 - Farbschwankungen möglich. Diese Nuancierungen und die individuelle Struktur jedes
  Steins machen den natürlichen Charme einer jeden Schieferdeckung aus und sind
  gewollt. Die Schiefersteine sind aus verschiedenen Paletten vor dem Einbau/der
  Montage zu mischen.

 - Bemusterungen können nur die allgemeine Farbe und Struktur des Steines zeigen.
  Die bei Natursteinen vorkommenden natürlichen Einlagerungen, Adern, Flecken und
  Farbschwankungen gehören zur ordnungsgemäßen Beschaffenheit der Ware und sind
  damit materialtypisch.

 - Der Schiefer ist bis zur Verwendung gegen Witterungseinflüsse zu schützen.

 - Vor Verlegung werden die Schiefersteine gesäubert und geprüft (visuell, Klangprobe
  und dergleichen).

 - Es wird empfohlen, die fertig gestellte Außenwandbekleidung mit klarem Wasser
  abzuwaschen sowie mit einer dünnen Schicht gebrauchsfertiger Spezial-
  Imprägnierung behandelt (Empfehlung:  Möller-Chemie HMKS 34 oder gleichwertig).
  Weiterhin sollten die umlaufend gesägten Kanten ebenfalls mit der Spezial-
  Imprägnierung behandelt werden. Die Verlege-Richtlinie des Herstellers ist
  entsprechend zu berücksichtigen. Bei ColorSIN® CS 35 entfällt die Imprägnierung.

 3. Die in dem Leistungsverzeichnis angegebenen Materialien sind einzusetzen und zu
  kalkulieren.

 4. VOB Teil B ''Allgemeine Vertragsbedingungen für die Ausführung von Bauleistungen''

 5. VOB Teil C, insbesondere DIN 18351: Allgemeine Technische Vertragsbedingungen für
  Bauleistungen (ATV) - ''Fassadenarbeiten''

### 1 Statik und Werkplanung

**1.1 Statik und Werkplanung**
Basierend auf den Angaben des Tragwerkplaners und in Verbindung mit den Werk- und Detailplänen des Architekten hat der Auftragnehmer die technische Bearbeitung für die Montage-, Werkstatt- und Detailpläne und die statistischen Nachweise gemäß den Angaben in den Vorbemerkungen zu erbringen.

 Sollten Abweichungen von den vorgegebenen
 Profilen und Ausführungen erforderlich sein, so sind diese mit dem Architekten und dem vom Bauherrn beauftragten Tragwerkplaner detailliert abzustimmen. Der statische Nachweis ist über den Tragwerkplaner dem Prüfstatiker einzureichen.
Menge: 1,000 Stüc

**1.2 Erstellung der Verlegepläne**
Erstellung der Verlegepläne und der erforderlichen Konstruktionsdetails nach Architektenvorgaben.
Menge: 1,000 Stüc

### 2 Baustelleneinrichtung

**2.1 Baustelleneinrichtung**
Baustelleneinrichtung, einschließlich
 aller für die Ausführung der Arbeiten
 benötigten Maschinen und Hilfseinrichtungen, aufbauen, über den für die Ausführung der Arbeiten vorgesehenen Zeitraum vorhalten und nach Beendigung der
 Arbeiten wieder abbauen.
 ACHTUNG: Gerüstbauarbeiten sind hiervon
 ausgenommen!!!
Menge: 1,000 Stüc

**2.2 Sicherheitsgerüst**
Sicherheitsgerüst nach den Erfordernissen der Bau-BG und den derzeit gültigen
 UVV aufbauen, vorhalten und abbauen.
Menge: 1,000 Stüc

**2.3 Gerüstverankerungen**
Gerüstverankerungen, nicht rostend, liefern und im Bauwerk einbauen.

 Fabrikat:
 Dübeltyp:
 Schraubentyp:
 Verankerungsgrund:
Menge: 1,000 Stüc

### 3 Unterkonstruktion Dach

**3.1 Aluminium-Unterkonstruktion, Henke-System HE 013**
Aluminium-Unterkonstruktion, Henke-System HE 013, für die Symmetrische Deckung von
 Rathscheck Schiefer, bestehend aus Aluminium-Tragprofilen in vertikaler
 Anordnung. Die Profile sind flucht- und lotrecht mit justierbaren Wandhaltern aus Aluminium mit Dübeln nach Statik auf dem Untergrund, bestehend aus ........, zu verankern und fachgerecht einzudichten.
 Der Abstand vom Rohbau zur Vorderkante der
 Unterkonstruktion beträgt ca 96 mm. Der Abstand der lotrechten Profile (Raster) beträgt ca. 600 mm.
 Je Einzellänge der Unterkonstruktion werden
 jeweils nach Statik ein Festpunkt und ...
 Gleitpunkte erforderlich. Auf die Funktion der Fest- und Gleitpunkte ist zu achten.
 Verankerungsgrund: ...........
 Material der Unterkonstruktion: AlMgSi 05/F25
 Hinweis:
 Erforderlicher Mehraufwand im
 Gebäuderandbereich ist in dieser Position mit
 einzurechnen.
Menge: 1,000 m

### 4 Unterkonstruktion Fassade

**4.1 Aluminium-Unterkonstruktion, Henke-System HE 013**
Aluminium-Unterkonstruktion, Henke-System HE 013, für die Symmetrische Deckung von
 Rathscheck Schiefer, bestehend aus Aluminium-Tragprofilen in vertikaler
 Anordnung. Die Profile sind flucht- und lotrecht mit justierbaren Wandhaltern aus Aluminium mit Dübeln nach Statik auf dem Untergrund, bestehend aus Vollsteinen, zu verankern.
 Der Abstand vom Rohbau zur Vorderkante der
 Unterkonstruktion beträgt ca ... mm. Der Abstand der lotrechten Profile (Raster) beträgt ca. 600 mm.
 Je Einzellänge der Unterkonstruktion werden
 jeweils nach Statik ein Festpunkt und ...
 Gleitpunkte erforderlich. Auf die Funktion der Fest- und Gleitpunkte ist zu achten.
 Verankerungsgrund:
 Material der Unterkonstruktion: AlMgSi 05/F25
 Hinweis:
 Erforderlicher Mehraufwand im
 Gebäuderandbereich ist in dieser Position mit
 einzurechnen.

 Lieferung und Montage einer thermischen
 Trennung zwischen Wandhaltern und Wand, z. B. ThermoStop-Hart-PVC-Platten, Baustoffklasse B 1 (Nachweis erforderlich), ist einzurechnen.
Menge: 1,000 m

### 5 Wärmedämmung Fassade

**5.1 Außenseitige Wärmedämmung**
Außenseitige Wärmedämmung der hinterlüfteten Fassadenbekleidung aus mineralischem Dämmstoff, gemäß
 DIN EN 13162, liefern und fachgerecht im
 Fugenverband auf dem vorherigen
 Fassadenuntergrund verlegen.
 Dämmstoffdicke: .......
 Wärmeleitzahl: ..........
 Baustoffklasse: A - nicht brennbar
 Typ: .......- Fassadendämmplatten oder gleichwertig für die außenseitige Wärmedämmung - einseitig mit
 schwarzem Glasvlies kaschiert - für hinterlüftete Fassadenbekleidungen geeignet. Die Platten müssen durchgehend wasserabweisend, unverrottbar und im hohen Maße witterungsbeständig sein. Der Dämmstoff ist mittels mechanischer Befestigung nach Verlegeanleitung
 des Herstellers mit preßgestoßenen Fugen zu
 befestigen.
 Nach der Montage der Befestigungselemente der Fassade sind etwaige Schäden an der
 Dämmschicht im Bereich der Befestigungsstellen
 sorgfältig auszubessern.
Menge: 1,000 m²

### 6 Dach- und Fassadenbekleidung

**6.1 Fassade_InterSIN®, SIN 970, spaltrau_60x30**
Fassadenflächen in Symmetrischer Deckung mit Schiefer fachgerecht eindecken.
 Vorkommen: InterSIN®, SIN 970, spaltrau
 Steingröße: ca. 60 x 30 cm
 Pro Stein werden 4 Moosgummistreifen an den Edelstahl-Befestigungsklammern eingelegt.
 Befestigung: Edelstahlklammer HE130/11
 Gebäudehöhe: 0 - 20 m
Menge: 1,000 m²

**6.2 Fassade_InterSIN®, SIN 980, spaltrau_60x30**
*** Bedarfsposition ohne GB
Fassadenflächen in Symmetrischer Deckung mit Schiefer fachgerecht eindecken.
 Vorkommen: InterSIN®, SIN 980, spaltrau
 Steingröße: ca. 60 x 30 cm
 Pro Stein werden 4 Moosgummistreifen an den Edelstahl-Befestigungsklammern eingelegt.
 Befestigung: Edelstahlklammer HE130/11
 Gebäudehöhe: 0 - 20 m
Menge: 1,000 m²

**6.3 Fassade_InterSIN®, SIN 970, spaltrau_60x60**
*** Bedarfsposition ohne GB
Fassadenflächen in Symmetrischer Deckung mit Schiefer fachgerecht eindecken.
 Vorkommen: InterSIN®, SIN 970, spaltrau
 Steingröße: ca. 60 x 60 cm
 Pro Stein werden 4 Moosgummistreifen an den Edelstahl-Befestigungsklammern eingelegt.
 Befestigung: Edelstahlklammer HE130/11
 Gebäudehöhe: 0 - 20 m
Menge: 1,000 m²

**6.4 Fassade_InterSIN®, SIN 970, poliert_60x30**
*** Bedarfsposition ohne GB
Fassadenflächen in Symmetrischer Deckung mit Schiefer fachgerecht eindecken.
 Vorkommen: InterSIN®, SIN 970, poliert
 Steingröße: ca. 60 x 30 cm
 Pro Stein werden 4 Moosgummistreifen an den Edelstahl-Befestigungsklammern eingelegt.
 Befestigung: Edelstahlklammer HE 130/11
 Gebäudehöhe: 0 - 20 m
Menge: 1,000 m²

**6.5 Fassade_InterSIN®, SIN 970, poliert_60x60**
*** Bedarfsposition ohne GB
Fassadenflächen in Symmetrischer Deckung mit Schiefer fachgerecht eindecken.
 Vorkommen: InterSIN®, SIN 970, poliert
 Steingröße: ca. 60 x 60 cm
 Pro Stein werden 4 Moosgummistreifen an den Edelstahl-Befestigungsklammern eingelegt.
 Befestigung: Edelstahlklammer HE130/11
 Gebäudehöhe: 0 - 20 m
Menge: 1,000 m²

**6.6 Fassade_ColorSIN®, CS 50, spaltrau_60x30**
*** Bedarfsposition ohne GB
Fassadenflächen in Symmetrischer Deckung mit Schiefer fachgerecht eindecken.
 Vorkommen: ColorSIN®, CS 50, spaltrau
 Steingröße: ca. 60 x 30 cm
 Pro Stein werden 4 Moosgummistreifen an den Edelstahl-Befestigungsklammern eingelegt.
 Befestigung: Edelstahlklammer HE 130/11
 Gebäudehöhe: 0 - 20 m
Menge: 1,000 m²

**6.7 Fassade_ColorSIN®, CS 50, spaltrau_60x60**
*** Bedarfsposition ohne GB
Fassadenflächen in Symmetrischer Deckung mit Schiefer fachgerecht eindecken.
 Vorkommen: ColorSIN®, CS 50, spaltrau
 Steingröße: ca. 60 x 60 cm
 Pro Stein werden 4 Moosgummistreifen an den Edelstahl-Befestigungsklammern eingelegt.
 Befestigung: Edelstahlklammer HE 130/11
 Gebäudehöhe: 0 - 20
Menge: 1,000 m²

**6.8 Fassade_ColorSIN®, CS 50, poliert_60x30**
*** Bedarfsposition ohne GB
Fassadenflächen in Symmetrischer Deckung mit Schiefer fachgerecht eindecken.
 Vorkommen: ColorSIN®, CS 50, poliert
 Steingröße: ca. 60 x 30 cm
 Pro Stein werden 4 Moosgummistreifen an den Edelstahl-Befestigungsklammern eingelegt.
 Befestigung: Edelstahlklammer HE130/11
 Gebäudehöhe: 0 - 20 m
Menge: 1,000 m²

**6.9 Fassade_ColorSIN®, CS 50, poliert_60x60**
*** Bedarfsposition ohne GB
Fassadenflächen in Symmetrischer Deckung mit Schiefer fachgerecht eindecken.
 Vorkommen: ColorSIN®, CS 50, poliert
 Steingröße: ca. 60 x 60 cm
 Pro Stein werden 4 Moosgummistreifen an den Edelstahl-Befestigungsklammern eingelegt.
 Befestigung: Edelstahlklammer HE 130/11
 Gebäudehöhe: 0 - 20 m
Menge: 1,000 m²

**6.10 Fassade_ColorSIN®, CS 35, spaltrau_60x30**
*** Bedarfsposition ohne GB
Fassadenflächen in Symmetrischer Deckung mit Schiefer fachgerecht eindecken.
 Vorkommen: ColorSIN®, CS 35, spaltrau
 Steingröße: ca. 60 x 30 cm
 Pro Stein werden 4 Moosgummistreifen an den Edelstahl-Befestigungsklammern eingelegt.
 Befestigung: Edelstahlklammer HE130/11
 Gebäudehöhe: 0 - 20 m
Menge: 1,000 m²

### 7 Detailausbildungen

**7.1 Firstausbildung**
Firstausbildung gem. Detail Nr. .............:
Menge: 1,000 m

**7.2 Traufausbildung**
Traufausbildung gem. Detail Nr. ........
Menge: 1,000 m

**7.3 Fenster- bzw. Türstürze**
Fenster- bzw. Türstürze aus Aluminium,
 bis 300 mm, inkl. der benötigten
 Unterkonstruktion und aller erforderlichen
 Anschlussprofile liefern und montieren.
Menge: 1,000 m

**7.4 Fensterbänke**
Fensterbänke aus Aluminium bis 350 mm
 Abwicklung, 3 Kantungen, inkl. der notwendigen Unterkonstruktion liefern und montieren.
Menge: 1,000 m

**7.5 Laibungen**
Laibungen aus Aluminium, bis 300 mm, inkl. der benötigten Unterkonstruktion und aller
 erforderlichen Anschlussprofile liefern und
 montieren.
Menge: 1,000 m

**7.6 Lüftungsprofil_oberer Abschluss**
Lüftungsprofil als oberen Fassadenabschluss liefern und montieren.
 Abmessung:
 Material:
Menge: 1,000 m

**7.7 Lüftungsprofil_unterer Abschluss**
Lüftungsprofil als unteren Fassadenabschluss liefern und montieren.
 Abmessung:
 Material:
Menge: 1,000 m

**7.8 Außenecken**
Aluminium-Profil zur Ausbildung der Außenecken von Fassadenplatten liefern und montieren.
 Profil:
Menge: 1,000 m

**7.9 Aluminium-Profil_seitlicher Abschluss**
Aluminium-Profil zur Ausbildung des seitlichen Abschlusses von Fassadenplatten liefern und montieren.
Menge: 1,000 m
